# Instandsetzung Stützwand Friedhof Laurensberg
Angebotsaufforderung (GAEB DA 2000 1.2, DA83)
Projekt: 2026_242
Währung: EUR
Auftraggeber: Aachener Stadtbetrieb; Vergabenummer: 01
Erstellt mit: GAEB Toolbox V3.2 G90 R20170508, iTWO_64 V8.0.616, 26.06.2026

## 161416-24_LV Sanierung Stützwand St. Laurentius
Datum: 26.06.2026

### Abschnitt 01 Instandsetzung Stützwand Friedhof St. Laurentius

#### Unterabschnitt 01.01 Allgemeines/Hilfsleistungen

**01.01.0010 Beweissicherung mit Schutzkonzept**
Erstellung einer Beweissicherung an Gräbern,Wege und
Gebäuden

Vor Beginn der Bauarbeiten hat der AN eine umfassende
Beweissicherung an sämtlichen an das Baufeld
angrenzenden sowie im Baufeld liegenden Gräbern, Wegen
und baulichen Anlagen durchzuführen. Dies umfasst
ebenfalls angrenzende Gebäude, Einfriedungen und
sonstige Anlagen, die durch die Bauausführung
beeinflusst werden können.

Die Beweissicherung ist zustandsbezogen, vollständig
und nachvollziehbar zu dokumentieren (z.?B.
Fotodokumentation und Protokolle) und dem AG
vorzulegen.

Ein Schutzkonzept ist ausschließlich für die im
Baufeld liegenden Gräben und Wege zu erstellen und dem
AG vor Ausführungsbeginn zur Prüfung und Freigabe
vorzulegen.

Der erforderliche Material- und Kostenaufwand für
Schutz- und Sicherungsmaßnahmen ist durch den AN im
Rahmen der Baustelleneinrichtung zu berücksichtigen
und wird nicht gesondert vergütet.

Nach Abschluss der Bauarbeiten ist die Beweissicherung
an den vorgenannten Bereichen erneut durchzuführen und
dem AG zum Nachweis des ordnungsgemäßen Zustands
vorzulegen.
Menge: 1,000 psch

**01.01.0020 Angehörigeninformation erstellen**
Angehörigeninformation erstellen.
Im Text enthalten sind Angaben über den Baubeginn,
Bauablauf, Bauabschnitte, zuständige Ansprechpartner
des AN.
Informationsschreiben mit dem AG abstimmen und vor
Beginn der Baumaßnahme sowie bei Änderungen,
Einschränkungen zu verschicken.
Menge: 1,000 Psch

**01.01.0030 Baustelle einrichten Sämtl.LV-Abschn. Zufahrt vorh.**
StL-Nr. 1810110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch

**01.01.0040 Baustelle räumen Sämtl. LV-Abschn.**
StL-Nr. 1810111201
Baustelle von allen Geräten, Anlagen, Einrichtungen und
dgl. räumen. Benutzte Flächen und Wege entsprechend dem
ursprünglichen Zustand herrichten. Soweit nicht für
bestimmte Leistungen für das Räumen der Baustelle gesonderte Positionen im Leistungsverzeichnis enthalten
sind, gilt die Pauschale
für alle Leistungen sämtlicher Abschnitte des Leistungsverzeichnisses.
Menge: 1,000 Psch

**01.01.0050 SiGe-Plan erstellen**
StL-Nr. 18101513
Sicherheits- und Gesundheitsschutzplan (SiGe-Plan) nach
RAB 31 erstellen und mit dem Sicherheits- und Gesundheitsschutzkoordinator dieser und weiterer berührter
Baustellen abstimmen. Bei erheblichen Änderungen in der
Ausführung des Bauvorhabens anpassen. Den SiGe-Plan für
jeden Beschäftigten einsehbar auf der Baustelle vorhalten.
Menge: 1,000 Psch

**01.01.0060 SiGe-Plan des AG fortschreiben**
StL-Nr. 18101518
Sicherheits- und Gesundheitsschutzplan (SiGe-Plan) nach
RAB 31 fortschreiben und mit dem Sicherheits- und Ge-
sundheitsschutzkoordinator dieser und weiterer
berührter Baustellen abstimmen. Bei erheblichen Änderungen in der Ausführung des Bauvorhabens anpassen. Den
SiGe-Plan für jeden Beschäftigten einsehbar auf der
Baustelle vorhalten.
Menge: 1,000 Psch

**01.01.0070 SiGe-Koordinator stellen.**
StL-Nr. 18101528
Sicherheits- und Gesundheitsschutzkoordinator während
der Ausführung des Bauvorhabens nach RAB 30 und Unterlagen des AG stellen.
Menge: 1,000 Psch

**01.01.0080 Bauzaun aufstellen und entfernen Zaunhöhe 2,0 m Stahlgitter-FT**
StL-Nr. 1810120733
Bauzaun nach Unterlagen des AG einschl. der erforderlichen Tore und Pfosten standsicher aufstellen, während
der Bauzeit vorhalten und unterhalten sowie nach Beendigung der Bauzeit entfernen. 70 v.H. des Preises werden nach Aufstellen, der Rest nach Entfernen des Bauzaunes vergütet.
Zaunhöhe = 2,00 m.
Zaun aus Stahlgitter-Fertigteilen.
Menge: 130,000 m

**01.01.0090 Bauzaun umsetzen Zaunhöhe 2,0 m StahlgitterFT**
StL-Nr. 1810121233
Bauzaun innerhalb der Baustelle umsetzen. Nicht wiederverwertbare Teile ersetzen.
Zaunhöhe = 2,00 m.
Zaun aus Stahlgitter-Fertigteilen.
Menge: 40,000 m

**01.01.0100 Digitale Lichtbilder herstellen u. liefern**
Lichtbilder über den wesentlichen Bauablauf des
Bauwerks sowie nach Fertigstellung der Instandsetzung
in digitaler Form mit Digitalkamera herstellen.
Auf, mit dem AG abgestimmten, Datenträger liefern.
Menge: 1,000 psch

**01.01.0110 Arbeitsgerüst herstellen untere Friedhofseite / Ansichtseite Öffnungen des AG Umweltschutzeinr.**
Arbeitsgerüste, einschließlich ggf. erforderlicher
Gründung sowie ggf. erforderlicher Treppentürme und
weiterer Leitergänge, nach statischen, konstruktiven
und sicherheitstechnischen Erfordernissen herstellen
und beseitigen, für den Zeitraum der eigenen Leistung
vorhalten und unterhalten.
Ausführung erfolgt Abschnittsweise nach Wahl des AN
Einsatzort Ansichtsseite
Öffnungen nach Unterlagen des AG freihalten.
Einrichtungen zum Schutz der Umwelt nach Unterlagen des
AG einbauen, vorhalten, unterhalten, ggf. betreiben und
beseitigen.
Befestigung der Konstruktion herstellen und beseitigen.
Die Ausführungsplanung wird gesondert vergütet.
Abrechnung: 20% für die Einrichtung, 60% für die
Vorhaltung und Unterhaltung Abrechnung prozentual nach
Baufortschritt, 20 % für das Beseitigen.
Menge: 1,000 Psch

**01.01.0120 Arbeitsgerüst umsetzen u. umbauen Abschnittsweise Öffnungen n. U. Wasserd.Abdeckung**
Arbeitsgerüst für die Herstellung der
Instandsetzung/Abdichtung umsetzen und umbauen.
Nach statischen, konstruktiven und sicherheitstechnischen Erfordernissen umbauen.
Ausführung erfolgt Abschnittsweise.
Befestigung der Konstruktion herstellen.
ggf. erforderliche Anpassungen der Querschnitte,
Austausch von einzelnen Bestandteilen werden nicht
gesondert vergüttet und sind in diese Position
einzurechnen.
Menge: 8,000 ST

**01.01.0130 Standsicherheitsnachweis aufstellen 4-fach**
StL-Nr. 1810160592
Standsicherheitsnachweis aufstellen.
Standsicherheitsnachweis für 'Schutz- und
Arbeitsgerüst, Gesamtes Bauwerk'
Standsicherheitsnachweis 4-fach liefern.
Menge: 1,000 Psch

**01.01.0140 Ausführungszeichnungen herstellen 4-fach**
StL-Nr. 1510161091
Ausführungszeichnungen herstellen.
Ausführungszeichnungen für 'Schutz- und Arbeitsgerüst,
Gesamtes Bauwerk'
Ausführungszeichnungen 4-fach liefern.
Menge: 1,000 Psch

**01.01.0150 Baugelände für Arbeitsgerüst abräumen Aufwuchs Astwerk Steine/Mauer/Zaun Wst. Verwert. AN S.Abr.Verwert.AN Übr.Räumg.Verw.AN**
Baugelände abräumen. Baugelände nach Unterlagen des AG.
Auf dem Baugelände vorhanden.
Busch-, Hecken und Baumbestand sowie sonstiger Aufwuchs
bis zu 0,1 m Durchmesser, 1 m über dem Erdboden gemessen, einschließlich Wurzelwerk.
Astwerk gefällter Bäume, Holzreste.
Steine, Betonreste, Mauerreste und abgängige Zäune.
Wurzelstöcke der Verwertung nach Wahl des AN zuführen.
Schlagabraum der Verwertung nach Wahl des AN zuführen.
Gesamtes Räumgut der Verwertung nach Wahl des AN zuführen.
Menge: 1,000 Psch

**01.01.0160 Fugenmörtel Rezeptur**
Für die Erneurung von der Fugen muss ein Fugenmörtel
mit Varianten rezeptiert werden. Dazu ist die
eingehende Untersuchung der verwendeten Mischungen des
bauzeitlichen Oberflächenbetons frühzeitig
durchzuführen.

Erfassung der optisch leicht unterschiedlichen
Bestandmischungen, Auswahl an drei festgelegten
Bereichen;
Laboruntersuchungen zur Zusammensetzung der
Bestandbetone nach Bindemitteln, Art und Bruch der
Gesteins- Zuschläge und Sieblinie;
Rezeptierung einer zum Bestand optisch passenden
Baustellenmischung mit zwei Varianten;
die Anforderung an Struktur und Festigkeit orientiert
sich am Bestand.
Menge: 1,000 Psch

**01.01.0170 Bemusterung**
Vorlage / Erstellung von Mustern zur Wiederholung der
Geometrie, Kubatur, Erscheinungsbild, Materialität,
Form- u. Farboptik an Bestand.
Bauteile: Mauerwerk, Fugen, Geländer

Für die Erneurung von der Fugen muss ein Fugenmörtel
mit Varianten rezeptiert werden. Dazu ist die
eingehende Untersuchung der verwendeten Mischungen des
bauzeitlichen Oberflächenbetons frühzeitig
durchzuführen.

Erfassung der optisch leicht unterschiedlichen
Bestandmischungen, Auswahl an drei festgelegten
Bereichen;
Laboruntersuchungen zur Zusammensetzung der
Bestandbetone nach Bindemitteln, Art und Bruch der
Gesteins- Zuschläge und Sieblinie;
Rezeptierung einer zum Bestand optisch passenden
Baustellenmischung mit zwei Varianten;
die Anforderung an Struktur und Festigkeit orientiert
sich am Bestand.
Menge: 4,000 Stck

**01.01.0180 Instandsetzungsdokumentation**
Inhalte der Dokumentation

Textliche und fotografische Dokumentation
Bautagebuch mit  Eigenüberwachung
Ein Pflege- und Wartungskonzept sowie Inspektionsplan
Angaben zu den verwendeten Materialien, alle Produkte
mit denen am Objekt gearbeitet wurde, mit Produktname,
Bezugsquelle und Produktdatenblättern
Fortgeschriebene Kartierungspläne mit den
eingetragenen Maßnahmen
Herstellernachweise und Produktdatenblätter der
verwendeten Materialien

Alle Dokumentationsunterlagen werden mit Vorlage der
Schlussrechnung 3-fach ausgedruckt in Aktenordnern an
den Bauherrn übergeben. DVDs werden in alterungsfester
Hülle, gegen Herausfallen gesichert der Dokumentation
beifügen.

Fotografische Dokumentation
Der AN dokumentiert alle wichtigen Arbeitsschritte
parallel zur Bearbeitung fotografisch. Es werden alle
Flächen im Zwischenstand nach Freilegung und Endzustand
sowie exemplarisch wichtige Zwischenergebnisse
fotografiert. Die digitalen Aufnahmen werden mit 300
dpi im JPG-Dateiformat gefertigt. Es werden nur scharfe
und aussagekräftige Bilder verwendet und stets
waagerecht in der Ansicht dargestellt. Sie werden nach
Teilflächen in Unterordner sortiert und zusammen mit
der Dokumentation auf DVD übergeben.
Der gesamte Text der Dokumentation wird mit dem
Bildteil als Pdf-Datei auf eine DVD gebrannt. Jedes
Blatt der Dokumentation, auch des Fototeils, wird zur
Identifikation mit Kopfzeile versehen. Die Fotos werden
durchnummeriert und mit aussagekräftigen
Bildunterschriften versehen.

Aufzeichnung Witterung
Die bauphysikalisch relevanten Witterungseinflüsse sind
täglich festzuhalten: Temperatur, Sonne, Regen,
Windbelastung, relative Luftfeuchtigkeit.
Menge: 1,000 psch

#### Unterabschnitt 01.02 Abdichtungsarbeiten

**01.02.0010 Arbeitsansweisung als Ausführungszeichnungen herstellen**
Arbeitsanweisung als Ausführungszeichnungen herstellen.
Die Planung beinhaltet:
Die Verarbeitung aller aufgeführten Produkte in
Abstimmung mit den Verarbeitungsrichtlinien /
Ausführungsanweisungen und technischen Merkblättern
des Materialherstellers.
Definition der Ausführungsvariante und die Abläufe.
Darstellung aller Produktrelevanten
Verarbeitungsabläufen.
Definition der Abläufe.
Menge: 1,000 Psch

**01.02.0020 Schutz der Umgebung**
Sämtliche Flächen und Gegenstände, die im Zuge der
Injektionsarbeiten verunreinigt werden könnten, zum
Schutz ggf. abdecken / abkleben.
Menge: 15,000 Stk

**01.02.0030 Injektionskanäle 16 mm (Reihe ins Mauerwerk)**
Injektionskanäle in einem Winkel von 90° zur
Oberfläche durch das Bauteil hindurch bohren.

Bohrlochtiefe = Bauteildicke
Bohrlochabstand <30cm

Bauteildicke Regelbereich [d] =  50 cm bis 130 im
Bauteildicke Aussteifungen [d] =  50 cm bis 245 im
Bohrlochdurchmesser [Ø] =  16 mm
Produkt: "__________________"
Menge: 3478,000 Stk

**01.02.0040 Schlagpacker setzen 16 mm - Hammer Packer**
Absaugen von Bohrmehl und Staub aus dem
Injektionskanal oder Ausblasen über eine bohrtiefe
Lanze mit ölfreier Druckluft. Einschlagen der
Kunststoffpacker mit 7-facher Abdichtung.

Produkt: "_________________"

Die Verarbeitungsvorschriften des Produktherstellers
sind zu beachten.
Menge: 3478,000 Stk

**01.02.0050 Flächeninjektion mit Hydrostrukturharz**
Niedrigviskoses, ungefülltes Hydrostrukturharz
anmischen und mit einer leistungsfähigen, gut
regelbaren 2-Komponenten-Hochdruck-Injektionspumpe
injizieren.

Viskosität (DIN EN ISO 3219): ca. 5 mPa.s bei RT
Anwendungstemperatur: +1 °C bis +40 °C
Verarbeitungszeit bei 20 °C: individuell steuerbar in
einem Zeitfenster von ca. 16 s, bei maximalem
mInitiatoreinsatz von 4 %,
bis ca. 50 min durch Verwendung eines Verzögerers

Dauerhaft reversibles Schrumpf- / Quellverhalten
geprüft nach EN 14498: Dehnung auf 110 % der
ursprünglichen Masse nach dem zehnten Schrumpf- /
Schwellzyklus.

Produktsystem: "________________"

Injektionspumpe: "_______________"
Verbrauch ca. '....................................................' kg/m2
Menge: 313,000 m2

**01.02.0060 Mehrverbrauch**
Liefern, Lagern und Injizieren von zusätzlich
erforderlichem Hydrostrukturharz über den
angenommenen Materialverbrauch hinaus.

Produktsystem: "______________"
Menge: 1300,000 kg

**01.02.0070 Nacharbeiten**
Nach Aushärten des Elastomerharzes Verdämmung und
Packer entfernen. Bohrlöcher sind mit geeignetem
Mörtel zu verschließen und die Oberfläche ist zu
reinigen.

Produkt: "________________"
Menge: 340,000 m

#### Unterabschnitt 01.03 Instandsetzung Ansichtsflächen / Mauerwerksarbeiten

**01.03.0010 Mauerwerkswand reinigen, Bewuchs entfernen**
Vohandenen Bewuchs von Mauerwerkswand entfernen.
Oberfläche aus angewittertem Mauerwerk.
Vorhandender Bewuchs aus Kletterpflanzen, Hecken und
Buschwerk jeder Art mit Wurzelwerk entfernen.
Wandhöhe nach Unterlagen das AG.
Schlagabraum der Verwertung nach Wahl des AN zuführen.
Menge: 75,000 m2

**01.03.0020 MW Fugen ausräumen 5,0 cm, Material entsorgen.**
Ausräumen der Mauerwerksfugen von losem und
schadhaftem Fugenmörte.
Tiefe bis 5,0 cm.
Material von der Baustelle entfernen, in Eigentum des
An übernehmen und entsorgen.
Menge: 75,000 m2

**01.03.0030 MW Fugen reinigen Hochdruckstrahlen**
Gründliche Reinigung der Fugenbereiche durch  dosierte
Hochdruck-Strahlmaßnahme nach  DIN 8200/8201 ohne
Einsatz von Strahlsand  zur Erzielung eines sauberen
und porenoffenen Gefüges im Bereich der vorgesehenen
Neuverfugung und Vorbereiten für die masch.
Spritzmörtel-Verfugung.
Anfallendes Material von der Baustelle entfernen, in
Eigentum des AN überführen und entsorgen.
Menge: 75,000 m2

**01.03.0040 MW rückbauen, lagern 0,01 m2 bis 0,1 m2**
Mauerwerk rückbauen,
wiederverwendbare Steine reinigen und zwischenlagern.
Kleinflächen von 0,01 m2 bis 1,0 m2,
Rückbaudicke bis 0,30m des Mauerquerschnitts.
Nicht mehr verwendbare Steine und restliches
Abbruchgut in Eigentum des AN übernehmen und entsorgen.
Menge: 96,000 m2

**01.03.0050 Naturstein liefern**
Historischen Handschlagziegel liefern.
Abmessungen ca. 250 bis 270 x 115 bis 130 x 65 bis 75
mm.
Rohdichte ca 1600 bis 1800 kg/m3.
Bestellung und Lieferung der Steine erfolgt erst nach
Bemusterung und Freigabe durch den AG. Organisation
und Koordination der Bemusterung erfolgt durch AN.
Auf die Baustelle liefern und im Baustellenbereich
lagern.
Menge: 1000,000 St

**01.03.0060 MW-Fehlstellen ergänzen, 0,01 m2 bis 0,1 m2**
Mauerwerk-Fehlstellen ergänzen
Aufmauerung wie vorhandenes Mauerwerksbild und
-technik.
Ausführung in Teilflächen,
0,01 m2 bis 0,1 m2.
Steine: Natursteine des AG, im Baustellenbereich
lagernd.
Mörtel: Trasskalkmörtel.
Ausfugen wird gesondert vergütet.
Menge: 45,000 m2

**01.03.0070 Naturstein-Mauerwerk herstellen Wand, einseitig Bruchsteinmauerw. Bruchrauh**
Mauerwerk aus Natursteinen nach Unterlagen des AG einschließlich Form- und Ecksteinen sowie deren besondere
Bearbeitung herstellen. Fugen auskratzen. Ausfugen wird
gesondert vergütet.
Mauerwerk für Wand, einseitig als Sichtmauerwerk.
Art = Bruchsteinmauerwerk.
Gesteinsart wie Bestand. vor Wahl mit AG abstimmen
Sichtflächen bruchrauh.
Menge: 75,000 m2

**01.03.0080 Naturstein- Mauerwerk ausfugen Wand Bruchsteinmauerw.**
StL-Nr. 15119419199902
Naturstein- Mauerwerk nach Unterlagen des AG ausfugen.
Abgerechnet werden die Sichtflächen des Mauerwerks.
Mauerwerk für Wand.
Mauerwerk aus 'Naturstein'
Mörtel '__________________'
Farbton der Fugen '______________'
Art = Bruchsteinmauerwerk.
Menge: 75,000 m2

#### Unterabschnitt 01.04 Geländer- Brüstungsarbeiten

**01.04.0010 Geländer abbauen Stahl H bis 1000 mm Pfosten ausb. Aussparrung schließen**
Geländer nach Unterlagen des AG abbauen und der Verwertung nach Wahl des AN zuführen.
Abgerechnet wird nach Länge des Handlaufs zwischen den
Achsen der Endpfosten bzw. Endstäbe.
Material = Stahl.
Höhe des Geländers bis 1000 mm.
Pfosten incl. Pfostenanschluss abtrennen/ausbauen.
Bolzen am Pfostenfuss vorsichtig ausbauen.
Aussparrung schließen wird nicht gesondert vergütet.
Menge: 36,000 m

**01.04.0020 Fundamente herstellen Aushub nach AN Einzelfundament Stahlbeton C25/30 XA1,XC2,XF1 cnom 5,5cm**
Fundament nach Unterlagen des AG herstellen.Erforderliche Erdarbeiten ausführen.
Aushub aufnehmen und nach Wahl des AN zuführen.
Bewehrten Fundament nach Angabe AN incl. Aussparung
herstellen.
Bauteil = Einzelfundamente unter Pfosten.
Art der Verwendung = Stahlbeton.
Druckfestigkeitsklasse C25/30.
Expositionsklasse XA1, XC2 und XF1.
Betonstabstahl B500B.
Nennmaß dr Betondeckung 5,5cm.
Geräte, Schalung, Bewehrung werden nicht gesondert
vergütet und sind in die Postion einzurechnen.
Menge: 31,000 St

**01.04.0030 Stahlgeländer einbauen Geländer Kirchenseite Standort A+C H = nach Vorgabe AG Metallgewebegitter**
Geschweißtes Stahlgeländer nach Unterlagen des AG einbauen.
Abgerechnet wird nach Länge des Handlaufs zwischen den
Achsen der Endpfosten bzw. Endstäbe.
Geländer Kirchseite  Standort A+C
Material = Stahl
Ausfachung = Metallgewebegitter (nicht Rostend)
- Materialstärke >2mm
- Maschenweite 75x75mm
- Klemmverbindung mit Kreuzklemmen
Höhe des Geländers nach Vorgabe AG.
Ausbildung als Stahlprofil in Boden.
Verankerung Pfosten und Aussparung mit Mörtel nach ZTV-
ING 8-6 verfüllen.
Korrosionsschutz: nach ZTV-ING-Teil 4 / Tabelle A4.3.2
/ 3.1b Nr.1
Fahrbton: gleichwertig mit Bestand / Nach abstimmung
mit AG
Menge: 40,000 m

**01.04.0040 Stahlgeländer einbauen Stahl H = Gem. Plan Standort B Rohrg.in Brüstung. Verz./EP/PUR**
Geschweißtes Stahlgeländer nach Unterlagen des AG einbauen.
Abgerechnet wird nach Länge des Handlaufs zwischen den
Achsen der Endpfosten bzw. Endstäbe.
Geländer nach Angabe AG
Material = Stahl
Höhe des Geländers gem. Plan Standort B.
Ausbildung als Rohrgeländer in Brüstung.
Verankerung Pfosten und Aussparung mit Mörtel nach ZTV-
ING 8-6 verfüllen.
Korrosionsschutz: Korrosionsschutz: nach ZTV-ING-Teil 4
/ Tabelle A4.3.2 / 3.1b Nr.1
Fahrbton: Nach Vorgabe AG
Bohrung in Mauerwerk ca. 25cm
Menge: 9,450 m

**01.04.0050 Entw. a. Pflast. aus Nst. herst. 200/200/200 mm Basalt 3-zeilig Fund. eins.C16/20 Fugen Zem.mört.**
Entwässerungsstreifen aus Pflastersteinen aus
Naturstein herstellen.
Mehrzeiligr Streifen sind entsprechend des
Böschungswinkels mit beidseitigen Schnurkanten
herzustellen.
Streifen nach Unterlagen des AG.
Entlang der Brüstng.
Größe des Pflastersteins = 200/200/200 mm.
Pflastersteine aus Basalt.
Breite 3-zeilig.
Fundament und Rückenstütze aus Beton C 16/20. Rückenstützen einseitig, 15 cm breit herstellen. Die Rückenstütze bis zur halben Steinhöhe hochziehen.
Fugen mit Zementschlämme, mit mindestens 600 kg/m3 Ze-
mentanteil, vergießen.
Verlegung nach örtlichen Gegebenheiten.
Austausch und Verdichtung unterhalb der Rinne nach
Abstimmung.
Geräte, Schalung, Austauschmaterial werden nicht
gesondert vergütet und sind in die Position
einzurechnen.
Bereiche der Gräber anpassen nach Abstimmung
Menge: 110,000 m

**01.04.0060 Gel freil. u. säubern Stützwand / Brüstung**
Geländer säubern korrodierte Stellen reinigen und mit
Korrosionsschutz versehen.
Abbruchgut der Verwertung nach Wahl
des AN zuführen.
Geländer für Stützwand.
Schädigungen am Knotenpunkten wird gesondert vergütet..
Nicht zu retende Elemente sind zu ersetzten.
Es sind 5% der Geländerteile zu ersetzten. Dies ist in
die Position einzurechnen
Korrosionsschutz: nach ZTV-ING-Teil 4 / Tabelle A4.3.2
/ 3.1b Nr.1
Fahrbton: gleichwertig mit Bestand / Nach abstimmung
mit AG
Menge: 91,000 m

**01.04.0070 Gel-Pfostenanschluss freil. u. verankern**
Geländerpfostenanschluss freilegen, Bestandsanker
trennen
Bohrung säubern.
Anker einkleben mit Zugelassenen Hochleistungsmörtel
als Klebesystem
Anker an Bestandsgeländer verschweißen.
Abbruchgut nach Wahl des AN verwerten.
Geländer für Brüstung.
Geländer ist wärend der Arbeiten zu sichern. Die
Sicherung ist in die Position einzurechnen.
Menge: 40,000 St

**01.04.0080 Gel-Knotenpunkte freil. u. verschw.**
Geländerkontenpunkte freilegen, ggf. trennen und
Fachgerecht verschweißen.
Abbruchgut nach Wahl des AN verwerten.
Geländer für Brüstung.
Geländer ist wärend der Arbeiten zu sichern. Die
Sicherung ist in die Position einzurechnen.
Menge: 10,000 St

USt %: 19,00
